# K 6744 (015) - Dahmsdorf-Reichenwalde
Angebotsaufforderung (GAEB DA XML 3.3, DA83)
Projekt: 23404
Währung: EUR
Vergabeart: Öffentliche Ausschreibung
Abgabeort: Landkreis Oder-Spree; Breitscheidstraße 7; 15848 Beeskow
Ausführungsbeginn: 01.06.2026
Ausführungsende: 01.10.2026
Erstellt mit: GXML Toolbox V3.3 R20220330, ORCA AVA 26.0.8 26.00.08, 03.03.2026

## 02 LOS 2 Neubau Radweg

### Gewerk 01 Baustelleneinrichtung

#### Titel 01.01 Baustelleneinrichtung des AN

**01.01.0001 Allgemeine Bauvorbereitung**
Die Pauschale beeinhaltet die Aufwendungen für die
allgemeine Bauvorbereitung für alle Gewerke des
Leistungsverzeichnisses, wie Unterrichten über
die Lage von Leitungen, Kabeln, Dränen, Kanälen
u.ä. bei den für die Ver- und Entsorgungsanlagen
zuständigen Trägern, Erwirken sämtlicher Genehmigungen, Beweissicherung, Sicherung von Festpunkten, Grenzsteinen u.ä, Feststellen der Grundstückseigentümer; Einnivellieren des Urgeländes,
Erkunden von Erdkabeln, Leitungen und sonstiger
Sparten. Abnahmeerklärungen der Grundstückseigentümer.
Menge: 1,000 Psch

**01.01.0002 Baustelle einrichten Sämtl.LV-Abschn. Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0003 Baustelle räumen Sämtl. LV-Abschn.**
StL-Nr. 1910111201
Baustelle von allen Geräten, Anlagen, Einrichtungen und
dgl. räumen. Benutzte Flächen und Wege entsprechend dem
ursprünglichen Zustand herrichten. Soweit nicht für
bestimmte Leistungen für das Räumen der Baustelle gesonderte Positionen im Leistungsverzeichnis enthalten
sind, gilt die Pauschale
für alle Leistungen sämtlicher Abschnitte des Leistungsverzeichnisses.
Menge: 1,000 Psch

#### Titel 01.02 Allgemeine Leistungen

**01.02.0001 Bautafel anfertigen, aufstellen, entfernen**
Bautafel, Abmessungen ca. 3 m x 4 m, mit den Angaben für Projekt, Bauherren, Fördermittelgeber, Entwurfsverfasser, Bauleitung, Baufirma mit verantwortlichen Bauleiter mit Text und Logos, mehrfarbig. Bautafel beschriften, liefern, aufstellen und wieder entfernen, einschl. Holzgerüst.
Einschl. Entwurf für Beschriftung und Gestaltung erstellen. Bestellung nach Freigabe.
Etwa 25 v.H. der Fläche sollen Logo und Text des Fördermittelgebers einnehmen.
Menge: 1,000 Stk

**01.02.0002 Permanentschild anfertigen, aufstellen**
Bautafel als Permanenetschild, Abmessungen ca. 0,60 x 0,90 m, mit den Angaben für Projekt, Zuwendungsgeber,
Förderprogramm. Bautafel beschriften, liefern, aufstellen und wieder entfernen, einschl. Holzgerüst.
Beschriftung und Gestaltung nach Unterlagen AG.
Einschl. Entwurf für Beschriftung und Gestaltung
erstellen. Bestellung nach Freigabe des AG.
Etwa 25 v.H. der Fläche sollen Logo und Text des Fördermittelgebers einnehmen.
Menge: 1,000 Stk

**01.02.0003 Polygonzug**
Herstellung eines Polygonzuges / Polygonpunktsystems mit Höhenbezugspunkten für das gesamte Baufeld zur Durchführung der Erstabsteckung. Vom AG können keine Festpunkte zur Verfügung gestellt werden.
Menge: 1,000 Psch

**01.02.0004 Erstabsteckung Radweg**
*** Pauschalposition
Durchführung der kompletten Erstabsteckung für Achsen, Tangentenschnittpunkte, Kurvenbögen, Höhenfestpunkte
usw. usf. mit gegeigneten vermessungstechnischen Hilfsmitteln. Absteckung für straßenbegleitenden Radweg, Baulänge ca. 2,95 km, inkl. Nebenanlagen und Böschungsflächen / Rodungsbereiche.
Ausführung in Teilabschnitten entsprechend
Vorgabe des AG und Baufortschritt, inkl. erford. Anpassungen.
Wahl der Vermessungsfirma in Abstimmung mit dem AG.
Lagebezugssystem ETRS 89
Höhenbezugssystem DHHN 2016
Es sind sämtliche Hilfs- und Nebenleistungen einzurechnen.
Die Abnahme der Erstabsteckung erfolgt örtlich durch den AG und ist rechtzeitig anzuzeigen.
Übergabe eine Absteckrisses im PDF- und DXF-Format zur Kontrolle.
Vom AG können die Urvermessung, DWG-Lagepläne, Koordinatenlisten und Deckenbuch zur Verfügung gestellt werden (kein 3-D-Format).
Menge: 1,000 psch

**01.02.0005 Bestandplan, Schlussvermessung**
Erstellung von Bestandsunterlagen für Verkehrsanlagen. Ausführung nach DIN 2425 und
RAS-Vermessung.
Folgendes ist lage und höhenmäßig einzumessen:
- neuer Radweg (ca. 2,95 km), inkl. Anschlussbereiche
  am Bauanfang und Bauende
- unterschiedliche Befestigungsmaterialien
- Borde und sonstige Randeinfasungen
- Zufahrten und Straßenanschlüsse
- Bankette, Mulden, Böschungen u. Geländeangleichungen
- Einbauten / Bauwerke / Wurzelschutzfolie
- Fahrbahnmarkierungen (Art der Markierung angeben)
- Verkehrsschilder, Leitpfosten
Übergabe:
- Übergabe digital auf CD als DXF-Datei mit KOR-Datei
und pdf-Datei
- farbiger Papierplan 2-fach, vorab als PDF-Plan zur Prüfung,
- M 1:500
- Höhensystem: DHHN 2016
- Koordinatensystem: ETRS 89
Urvermessung kann als DXF zur Verfügung
gestellt werden. Die neue Vermessung kann in den Bestand eingearbeitet werden.
Menge: 1,000 Psch

**01.02.0006 Abrechnungsplan / Abrechnung Neubau**
Die Abrechnung der erbrachten Leistungen ist
unabhängig von den Grundsätzen der VOB / B § 14,
Nr. 1, mit vermessungstechnisch zu erstellenden
Abrechnungsplänen, ggf. auf der Grundlage der zu erstellenden Bestandspläne, durchzuführen /
nachzuweisen. In den Abrechnungsplänen sind
sämtliche Einzelflächen und Einzellängen, gesplittet
nach den verschiedenen Befestigungsarten bzw.
Materialarten entsprechend den LV-Positionen und der
Art der Fläche, z.B. Fahrbahn, Grundstückszufahrten,
Geh-/Radwege usw ., einzeln und getrennt voneinander
zu ermitteln und einzeln und getrennt voneinander
farbig untergliedert mit den spezifischen Einzelangaben
auszuweisen und darzustellen.
Dabei hat die Zuordnung und Ausweisung gemäß der Gliederung des LV in den Leistungspositionen und
Mengeneinheiten zu erfolgen.
In den Abrechnungsplänen sind die einzelnen Flächen / Längen durchzunummerieren und an der jeweiligen Teilfläche / Teillänge auszuweisen.
Die Nummerierung hat fortlaufend und systematisch zu erfolgen. Die Lesbarkeit der Beschriftung aus einer
Richtung ist zu gewährleisten. Werden die Abrechnungsangaben auf einem Plan zu viel bzw.
zu unübersichtlich, so sind die Leistungen gesplittet auf verschiedenen Plänen darzustellen.
Grundsätzlich ist die Art und Weise der Erstellung der Abrechnungspläne sowie der übrigen Abrechnung
vor der Ausführung auf das engste mit der
Bauüberwachung abzustimmen.
Auf Grundlage der Abrechnungsvermessung hat
ebenso entsprechend den Auf- / Abtragsprofilen die
Abrechnung der Auftrags- /Abtragsmassen und der
verschiedenen Massenschüttgüter (Frostschutzschichten,
Tragschichten usw.) zu erfolgen.
Zur Abrechnung hat eine materialartbezogene
Zusammenfassung der Gesamtmengen bzw .
Aufaddition der einzelnen Teilmengen zu erfolgen,
in welcher zur Nachvollziehbarkeit die Quellverweise
zum jeweiligen Abrechnungsplan enthalten sein müssen
(separate Listen).
Alle mit dieser Art der Abrechnung verbundenen
Aufwendungen und Kosten bzw. Mehrkosten sind als
Aufwandpauschale mit der Abrechnung dieser LV-
Position abgegolten.
Es sind sämtliche Hilfs- und Nebenleistungen einzurechnen.
Menge: 1,000 Psch

**01.02.0007 Beweissicherung Bautrasse**
Feststellen des vorhandenen baulichen Zustandes von beidseitig angrenzenden Gebäuden, Fahrbahnflächen,
Fahrbahnnebenflächen und baulichen Anlagen sowie
der dazugehörigen Grundstückszufahrten und Einfriedungen, zum Zweck der Beweissicherung, vor Beginn der Bauarbeiten. Zusammenstellung und Dokumentation der Ergebnisse, inkl. Foto-/ Videodokumentation. Markierung besonderer
Schäden i.R. der Fotodokumentation, ggf.
Detailfotos mit Vergrößerung, einschl. Beschreibung.
Einschl. baubegleitender Fortschreibung / Dokumentation von Veränderungen während des Baugeschehens.
Übergabe der Unterlagen vor Beginn 2-fach (farbig) und 2-fach digital (DVD/CD). Nach Abschluss der Baumaßnahme protokollarische Freistellung durch die Beteiligten herbeiführen (Kontrolle mit Fotodoku, 2-fach farbig, 2-fach digital).
Menge: 1,000 Psch

**01.02.0008 Dokumentation**
Als Dokumentation sind spätestens zur Abnahme im stabilen Ordner geheftet, mit Trennblättern sortiert und beschriftet zu übergeben:
- Inhaltsverzeichnis, Deckblatt, Ordnerrücken
- Herstellerbescheinigung
- Lieferscheine, Materialzertifikate
- Bautagesberichte
- Protokolle
- Entsorgungsnachweise
- Kontrollprüfungen
- Bestandspläne, einschl. CD
Übergabe der gesamtenDokumentation 2-fach
in Papier, farbig. Zusätzlich als pdf-Datei auf CD.
Menge: 1,000 Psch

**01.02.0009 Stundenlohnarbeiten, 1 Polier**
*** Stundenlohnarbeiten
Stundenlohnarbeiten, die durch die Baumaßnahme
erforderlich werden und auf Anordnung des AG gegen
Nachweis zur Ausführung kommen. Die Ausführung
ist vor Beginn vom AN anzuzeigen und vom AG zu
genehmigen. 1 Polier
Menge: 4,000 h

**01.02.0010 Stundenlohnarbeiten, 1 Vorarbeiter**
*** Stundenlohnarbeiten
Leistung wie zuletzt im vollen Wortlaut
beschrieben, jedoch 1 Vorarbeiter.
Menge: 4,000 h

**01.02.0011 Stundenlohnarbeiten, 1 Facharbeiter**
*** Stundenlohnarbeiten
Leistung wie zuletzt beschrieben, jedoch 1
Facharbeiter.
Menge: 8,000 h

**01.02.0012 Verrechnungssatz LKW**
*** Stundenlohnarbeiten
Stundenlohnarbeiten durch Lastkraftwagen auf Anordnung des AG ausführen.
Der Verrechnungssatz für den jeweiligen LKW umfasst sämtliche Aufwendungen für den Einsatz des
Fahrzeuges, insbes. Gerätevorhalte- und Betriebsstoffkosten sowie sämtliche Zuschläge einschliesslich der
Kosten für das Bedienpersonal.
Der Verrechnungssatz gilt für das zum Zeitpunkt des
Abrufes einsatzbereit auf der Baustelle befindliche
Fahrzeug.
Vergütet werden die tatsächlich geleisteten Arbeitsstunden nach der tatsächlichen Nutzlast des jeweiligen Fahrzeuges (ohne Erhöhung der Nutzlaststufe
für Sonderfahrzeuge).
LKW-Kipper, ca. 5 t Nutzlast.
Menge: 8,000 h

**01.02.0013 Verrechnungssatz Bagger**
*** Stundenlohnarbeiten
Leistung wie zuvor beschrieben, jedoch Stundenlohnarbeiten durch Baugeräte, Bagger über 0,4 bis 1,0 m3.
Menge: 8,000 h

**01.02.0014 Verrechnungssatz Minibagger**
*** Stundenlohnarbeiten
Leistung wie zuvor beschrieben, jedoch Stundenlohnarbeiten durch Baugeräte, Minibagger < 0,4 m3.
Menge: 8,000 h

**01.02.0015 Beschilderung u. dgl. sichern**
Vorhandene Stationierungszeichen, Beschilderung
von Schiebern, Hydranten, Straßenverkehrszeichen,
Straßenhilfszeichen usw. vor Beginn der Baumaßnahme einmessen, sichern, ggf. demontieren,
reinigen, einschließlich freilegen und Abbruch des
Fundamentkörpers. Auf Flächen des AN für den
Zeitraum der Baumaßnahme fachgerecht lagern
und nach Beendigung der Bauarbeiten ursprünglichen Zustand wieder herstellen, einschließlich erforderlicher Erd- und Fundamentierungsarbeiten.
Nicht wiederverwendbares Material ist vom AN fachgerecht zu entsorgen.
Menge: 5,000 Stk

#### Titel 01.03 Leistungen SiGeKo

**01.03.0001 Vorankündigung erstellen**
StL-Nr. 19101508
Vorankündigung gemäß Baustellenverordnung erstellen und
spätestens zwei Wochen vor Einrichten der Baustelle der
zuständigen Behörde übermitteln. Vorankündigung sichtbar und witterungsgeschützt auf der Baustelle aushängen. Bei erheblichen Änderungen während der Bauzeit
anpassen.
Menge: 1,000 Psch

**01.03.0002 SiGe-Plan erstellen**
StL-Nr. 19101513
Sicherheits- und Gesundheitsschutzplan (SiGe-Plan) nach
RAB 31 erstellen und mit dem Sicherheits- und Gesundheitsschutzkoordinator dieser und weiterer berührter
Baustellen abstimmen. Bei erheblichen Änderungen in der
Ausführung des Bauvorhabens anpassen. Den SiGe-Plan für
jeden Beschäftigten einsehbar auf der Baustelle vorhalten.
Menge: 1,000 Psch

**01.03.0003 SiGe-Koordinator stellen.**
StL-Nr. 19101528
Sicherheits- und Gesundheitsschutzkoordinator während
der Ausführung des Bauvorhabens nach RAB 30 und Unterlagen des AG stellen.
Menge: 1,000 Psch

### Gewerk 02 Verkehrssicherung

#### Titel 02.01 Verkehrssicherung Radwegbau

**02.01.0001 Verkehrssicherung läng.Dauer durchf Arbeitsstelle außer/in Kraft s. umsetzen nach AN**
StL-Nr. 2110512519129990
Verkehrssicherung längerer Dauer betriebsfertig aufbauen, vorhalten, warten, instand setzen, betreiben, kontrollieren und abbauen. Vorübergehende Verkehrssicherungsmaßnahmen durchführen. Vorübergehende Markierung,
transportable Lichtsignalanlage, bauliches Leitelement,
mobile Stauwarnanlage, LED-Anzeigetafel und transportable Schutzeinrichtung werden gesondert vergütet.
Verkehrssicherung an Arbeitsstelle.
Nach RSA, Regelplan 'in Anlehnung an C I / 2,
angepasst.'
Vorhandene Verkehrsschilder nach Unterlagen des AG außer Kraft und wieder in Kraft setzen.
Verkehrssicherung nach Disposition des AN umsetzen.
Länge des Arbeitsbereiches 'insgesamt etwa 2,9 km.
In Teilabschnitten nach Disposition AN.'
Für Verkehrsführungsphase 'Bau des Radweges.'
Einsatzzeit 'nach Disposition AN.'
Menge: 1,000 Psch

#### Titel 02.02 VKZ-Pläne, Anordnung

**02.02.0001 Verkehrszeichenpläne**
Erstellung von anordnungsfähigen Verkehrszeichenplänen
einschl. angepasster Regelpläne, Detaildarstellungen im
Baubereich, Umstellungen der Verkehrsführung, usw..
Pläne für die Verkehrssicherung an der Arbeitsstelle für 2,9 km einseitigen Radwegbau . Erforderliche Ortsbesichtigungen zur Erstellung der Planunterlagen durchführen.
Menge: 1,000 Psch

**02.02.0002 Koordinierung/Abstimmung**
Koordinierung/Abstimmung/Anpassung der Leistungen für
die Verkehrssicherung mit der zuständigen
Straßenverkehrsbehörde, der  Busverkehrsgesellschaft, Amt und Gemeinde sowie mit anderen Auftragnehmern.
Menge: 1,000 Psch

**02.02.0003 Verkehrsrechtliche Anordnung**
Verkehrsrechtliche Anordnung für Einrichtung und
Betrieb der zuvor beschriebenen Verkehrssicherung
einholen.
Menge: 1,000 Psch

### Gewerk 03 Radwegbau

#### Titel 03.01 Erdarbeiten

**03.01.0001 Absperrband, einschl. Pfosten**
Für die Errichtung von Tabuzonen für Baustelleneinrichtungen im Waldbereich.
Absperrband liefern, aufbauen u. wieder abbauen.
Aus Polyethylenfolie, Breite 80 mm, Stärke ca. 30 Mikrometer, beidseitig rot-weiss, extrem reißfest, umweltschonend, grundwasserneutral, witterungsbeständig. Erforderliche, temporäre Einschlagpfosten liefern und aufstellen (vorhandenen Medienbestand beachten). Vorhalten der temporären Absperrung, inkl. Ersatz zerstörter Absperrelemente. Vorhaltezeit ca. 3 Monate.
Menge: 1500,000 m

**03.01.0002 Schutz für Baumstamm herstellen StU ü. 100-150 cm Polst.flex.Drai. Brett 24 mm Höhe mind. 2,00m Schutz Verwert.AN**
StL-Nr. 21107004311101
Schutz für Baumstamm durch Mantel mit Polsterung herstellen und während der Bauzeit vor- und unterhalten.
Der Mantel darf den Baumstamm und die Wurzelanläufe
nicht berühren.
Stammumfang über 100 bis 150 cm.
Polsterung des Stammes mit flexiblen Kunststoff-
Drainrohren.
Mantel aus Brettern, 24 mm dick, lückenlos befestigen.
Mantelhöhe mindestens 2,00 m.
Schutz nach Beendigung der Bauarbeiten abbauen und nach
Wahl des AN verwerten.
Menge: 3,000 St

**03.01.0003 Schutz für Baumstamm herstellen StU ü. 150-200 cm Polst. Wahl AN Brett 24 mm Höhe mind. 2,00m Schutz Verwert.AN**
StL-Nr. 21107004431101
Schutz für Baumstamm durch Mantel mit Polsterung herstellen und während der Bauzeit vor- und unterhalten.
Der Mantel darf den Baumstamm und die Wurzelanläufe
nicht berühren.
Stammumfang über 150 bis 200 cm.
Polsterung des Stammes nach Wahl des AN.
Mantel aus Brettern, 24 mm dick, lückenlos befestigen.
Mantelhöhe mindestens 2,00 m.
Schutz nach Beendigung der Bauarbeiten abbauen und nach
Wahl des AN verwerten.
Menge: 3,000 St

**03.01.0004 Schutz für Baumstamm herstellen StU ü. 200-250 cm Polst. Wahl AN Brett 24 mm Höhe mind. 2,00m Schutz Verwert.AN**
StL-Nr. 21107004531101
Schutz für Baumstamm durch Mantel mit Polsterung herstellen und während der Bauzeit vor- und unterhalten.
Der Mantel darf den Baumstamm und die Wurzelanläufe
nicht berühren.
Stammumfang über 200 bis 250 cm.
Polsterung des Stammes nach Wahl des AN.
Mantel aus Brettern, 24 mm dick, lückenlos befestigen.
Mantelhöhe mindestens 2,00 m.
Schutz nach Beendigung der Bauarbeiten abbauen und nach
Wahl des AN verwerten.
Menge: 3,000 St

**03.01.0005 Schutz für Baumstamm herstellen StU ü. 250-300 cm Polst. Wahl AN Brett 24 mm Höhe mind. 2,00m Schutz Verwert.AN**
StL-Nr. 21107004631101
Schutz für Baumstamm durch Mantel mit Polsterung herstellen und während der Bauzeit vor- und unterhalten.
Der Mantel darf den Baumstamm und die Wurzelanläufe
nicht berühren.
Stammumfang über 250 bis 300 cm.
Polsterung des Stammes nach Wahl des AN.
Mantel aus Brettern, 24 mm dick, lückenlos befestigen.
Mantelhöhe mindestens 2,00 m.
Schutz nach Beendigung der Bauarbeiten abbauen und nach
Wahl des AN verwerten.
Menge: 2,000 St

**03.01.0006 Bäume fällen mit Roden DU über 0,1-0,3 m verfüll/Boden AG Holz Verwert. AN Wst.Verwert. AN S.Abr.Verwert. AN**
StL-Nr. 24106033101111
Bäume fällen, höchstens 0,25 m über dem Erdboden
absägen. Wurzelstöcke roden. Gemessen wird der Durchmesser 1,00 m über dem Erdboden.
Durchmesser über 0,10 bis 0,30 m.
Wurzellöcher mit geeignetem Boden verfüllen. Boden aus
Abtragsbereichen profilgerecht lösen.
Gesamtes Holz nach Wahl des AN verwerten.
Wurzelstöcke nach Wahl des AN verwerten.
Schlagabraum nach Wahl des AN verwerten.
Menge: 2,000 St

**03.01.0007 Bäume fällen mit Roden DU über 0,3-0,5 m verfüll/Boden AG Holz Verwert. AN Wst.Verwert. AN S.Abr.Verwert. AN**
StL-Nr. 24106033201111
Bäume fällen, höchstens 0,25 m über dem Erdboden
absägen. Wurzelstöcke roden. Gemessen wird der Durchmesser 1,00 m über dem Erdboden.
Durchmesser über 0,30 bis 0,50 m.
Wurzellöcher mit geeignetem Boden verfüllen. Boden aus
Abtragsbereichen profilgerecht lösen.
Gesamtes Holz nach Wahl des AN verwerten.
Wurzelstöcke nach Wahl des AN verwerten.
Schlagabraum nach Wahl des AN verwerten.
Menge: 1,000 St

**03.01.0008 Bäume fällen mit Roden DU über 0,5-0,75m verfüll/Boden AG Holz Verwert. AN Wst.Verwert. AN S.Abr.Verwert. AN**
StL-Nr. 24106033301111
Bäume fällen, höchstens 0,25 m über dem Erdboden
absägen. Wurzelstöcke roden. Gemessen wird der Durchmesser 1,00 m über dem Erdboden.
Durchmesser über 0,50 bis 0,75 m.
Wurzellöcher mit geeignetem Boden verfüllen. Boden aus
Abtragsbereichen profilgerecht lösen.
Gesamtes Holz nach Wahl des AN verwerten.
Wurzelstöcke nach Wahl des AN verwerten.
Schlagabraum nach Wahl des AN verwerten.
Menge: 1,000 St

**03.01.0009 Vorh. Amphibienleiteinrichtung abbauen,verwerten**
Vorhandene Amphibienleiteinrichtung freilegen, abbauen und verwerten. Leiteinrichtung aus verzinktem Stahl, an den Enden ca. 6 bzw. 25 cm umgebogen. Höhe ca. 0,4 - 0,5 m, ca. 10 - 20 cm tief eingegraben. Einschl. Verankerung (Abstand ca. 4 m) freilegen, aufnehmen, verwerten.
Menge: 20,000 m

**03.01.0010 Vorh. Amphibienleiteinrichtung umsetzen**
Vorhandene Amphibienleiteinrichtung freilegen, abbauen und wieder aufbauen. Versetzen um bis zu ca. 2 m. Leiteinrichtung aus verzinktem Stahl, an den Enden ca. 6 bzw. 25 cm umgebogen. Höhe ca. 0,4 - 0,5 m, ca. 10 - 20 cm tief eingegraben. Einschl. Verankerung (Abstand ca. 4 m).
Menge: 10,000 m

**03.01.0011 Suchgraben herstellen Tiefe bis 1,25 m mitMasch.unterst. Boden einb.u.v. Abrechnung Abtrag**
StL-Nr. 2410891201200101
Suchgraben nach Unterlagen des AG einschließlich Handschachtung herstellen. Aushub zur Wiederverwendung
seitlich lagern. Beschreibung der Homogenbereiche nach
Unterlagen des AG.
Grabentiefe bis 1,25 m.
Handschachtung mit Maschinenunterstützung.
Seitlich gelagerten Boden einbauen und verdichten.
Abrechnung nach Abtragsprofilen.
Menge: 40,000 m3

**03.01.0012 Aufmaß u. Dokumentation Suchschachtungen**
Einmessen der bei den Suchschachtungen aufgefundenen Medien in Lage und Tiefe, ausgehend von örtlichen Bezugspunkten. Anfertigen einer Bestandsskizze mit Bemaßung, Übergabe an die öBÜ.
Unter Beachtung der Vorschriften der Medienträger.
Abrechnung nach Stück Suchschachtung.
Menge: 20,000 St

**03.01.0013 Abgeholzte Waldfläche roden ...Wurzelstöcke ... Aufwuchs räumen Wst.Verwert. AN S.Abr.Verwert. AN**
StL-Nr. 2410605091000101
Abgeholzte Waldfläche roden.
Wurzelstöcke 'mit Durchmesser an der Schnittstelle:
10 - 30 cm - ca. 1200 Stk
30 - 50 cm - ca.  400 Stk
50 - 75 cm - ca.  30 Stk'
Fläche von Strauch- und Baumbestand sowie von sonstigem
Aufwuchs bis zu 0,10 m Durchmesser, 1,00 m über dem
Erdboden gemessen, räumen.
Wurzelstöcke nach Wahl des AN verwerten.
Schlagabraum nach Wahl des AN verwerten.
Menge: 8700,000 m2

**03.01.0014 Oberboden abtragen, verwerten, Abtrag ü. 10-30 cm**
StL-Nr. 24106120002101
Oberboden ggf. einschließlich Vegetationsdecke abtragen. Homogenbereiche nach Unterlagen des AG.
Dicke des Abtrages über 10 bis 30 cm.
Oberboden nach Wahl des AN verwerten.
Abrechnung nach Abtragsprofilen.
Menge: 2700,000 m3

**03.01.0015 Oberboden abtragen, verwerten, Abtrag ü. 30-50 cm**
StL-Nr. 24106120009101
Oberboden ggf. einschließlich Vegetationsdecke abtragen. Homogenbereiche nach Unterlagen des AG.
Dicke 'des Abtrages über 30 bis 50 cm.'
Oberboden nach Wahl des AN verwerten.
Abrechnung nach Abtragsprofilen.
Menge: 1400,000 m3

**03.01.0016 Oberboden abtragen, lagern, Abtrag ü. 30-50 cm**
StL-Nr. 24106110009101
Oberboden ggf. einschließlich Vegetationsdecke abtragen
und lagern. Oberboden in regelmäßig geformten Mieten
locker aufsetzen. Ansaat und Mähen einer Decksaat werden gesondert vergütet. Beschreibung der Homogenbereiche nach Unterlagen des AG.
Dicke 'des Abtrages über 30 bis 50 cm. Oberboden
sieben, nicht verwendbares Material entsorgen.'
Oberboden innerhalb der Baustelle lagern.
Abrechnung nach Abtragsprofilen.
Menge: 860,000 m3

**03.01.0017 Zulage zu Oberbodenabtrag für Neigung über 1:4**
Neigung der Abtragssfläche steiler als 1:4. als Zulage
zu den vorbeschriebenen Positionen Oberbodenabtrag.
Menge: 1200,000 m2

**03.01.0018 Oberboden des AG andecken Böschungen Andeck. ü. 5-15cm Boden i. aufnehm. Abrechng.Auftrag**
StL-Nr. 24106150010211
Gelagerten Oberboden des AG profilgerecht andecken. Ho-
mogenbereiche nach Unterlagen des AG.
Andeckung auf Böschungen. Vorhandene Böschung vor Auftrag des Oberbodens aufrauen und mit Rillen versehen.
Dicke der Andeckung über 5 bis 15 cm.
Oberboden innerhalb der Baustelle aufnehmen.
Abrechnung nach Auftragsprofilen.
Menge: 800,000 m3

**03.01.0019 Oberboden des AG andecken Mulden/Gräben Andeck. ü.15-25cm Boden i. aufnehm. Abrechng.Auftrag**
StL-Nr. 24106150030311
Gelagerten Oberboden des AG profilgerecht andecken. Ho-
mogenbereiche nach Unterlagen des AG.
Andeckung in Mulden und Gräben.
Dicke der Andeckung über 15 bis 25 cm.
Oberboden innerhalb der Baustelle aufnehmen.
Abrechnung nach Auftragsprofilen.
Menge: 60,000 m3

**03.01.0020 Boden lösen, verwerten**
StL-Nr. 2410621301001101
Boden bzw. Fels aus Abtragsbereichen profilgerecht
lösen, laden und nach Wahl des AN verwerten. Beschreibung der Homogenbereiche nach Unterlagen des AG. Die
Herstellung von Mulden und Gräben wird gesondert vergütet.
Profilgerecht lösen.
Materialwerte nach EBV = BM-0
Abrechnung nach Abtragsprofilen.
Verwertung nach Unterlagen des AG nachweisen.
Menge: 500,000 m3

**03.01.0021 Boden lösen, einbauen**
StL-Nr. 2410620300900201
Boden bzw. Fels aus Abtragsbereichen profilgerecht
lösen und in den Auftragsbereichen profilgerecht einbauen und verdichten einschließlich ggf. erforderlicher
Wasserzugabe. Beschreibung der Homogenbereiche nach Un-
terlagen des AG. Die Herstellung von Mulden und Gräben
wird gesondert vergütet.
Einbaustelle 'im Baustellenbereich.
Boden im BE-Bereich fördern, sieben, nicht verwendbare Materialien entsorgen.'
Das Herstellen des Planums wird gesondert vergütet.
Abrechnung nach Abtragsprofilen.
Menge: 1300,000 m3

**03.01.0022 Zulage zu Bodenabtrag für Neigung über 1:4**
Neigung der Abtragsfläche steiler als 1:4. als Zulage
zu den vorbeschriebenen Positionen Bodenabtrag.
Menge: 1200,000 m2

**03.01.0023 Boden liefern, einbauen**
StL-Nr. 24106243909201
Geeigneten Baustoff liefern, in Auftragsbereichen profilgerecht einbauen und verdichten.
Baustoff 'gut verdichtbarer,
nichbindiger Füllboden.
Materialwert nach EBV = BM-0.'
Einbaustelle 'Auffüllungs- und Dammbereiche
unterhalb Radwegoberbau.
Einbauhöhe bis 1,00 m.'
Das Herstellen des Planums wird gesondert vergütet.
Abrechnung nach Auftragsprofilen.
Menge: 1100,000 m3

**03.01.0024 Boden im Wurzelbereich aufnehmen Boden von Hand Boden Unterl. AG wachst./Wundbeh. Boden Verwert. AN**
StL-Nr. 2110701220002201
Boden im Wurzelbereich von Bäumen nach Unterlagen des
AG aufnehmen. Verletzungen der Wurzeln vermeiden. Un-
vermeidbare Wurzelabtrennungen mit glattem Schnitt
durchführen. Schnitt-, Bruch- und Schürfwunden glatt
schneiden.
Boden von Hand abtragen.
Boden nach Unterlagen des AG.
Wurzelschnittstelle bis 2 cm Durchmesser mit wachstumsförderndem Stoff behandeln und bei Durchmesser über 2
cm mit Wundbehandlungsstoff behandeln.
Boden nach Wahl des AN verwerten.
Menge: 10,000 m3

**03.01.0025 Handaushub**
Handaushub im Homogenbereich B gemäß
Unterlagen AG: Grob- und  gemischkörnige Sande
in allen Tiefen, bei allen Aushubarten,
wo aus Sicherheitsgründen nicht gebaggert werden kann. Nur auf Anordnung der Bauleitung und
sofern in einer anderen Position diese Leistung
nicht bereits enthalten ist.
Menge: 20,000 m3

**03.01.0026 Planum herstellen Ev2 = 45 MPa**
StL-Nr. 2410625001
Planum herstellen nach Unterlagen des AG.
Verformungsmodul Ev2 = 45 MPa.
Menge: 11900,000 m2

**03.01.0027 Einschnittsböschungen nachprofilieren**
Einschnittsböschungen in Abtragsbereichen nachprofilieren.
Böschungshöhe bis ca. 4 m,
Böschungsneigung 1:2.
Menge: 800,000 m2

**03.01.0028 Untergrundverbesserung durchführen Mineralstoffe**
StL-Nr. 2410634030
Untergrundverbesserung nach Unterlagen des AG durchführen. Baustoff in nicht genügend tragfähigen Boden einbringen. Baustoff nach Unterlagen des AG liefern.
Einbaudokumentation nach Unterlagen des AG übergeben.
Baustoff = gebrochene Mineralstoffe.
Menge: 300,000 t

**03.01.0029 Geogitter-Vlies-Kombination Duo-C PP 30 B15**
Geogitter-Vlies-Kombination Basetrac Duo-C PP 30 B15,
Fa Huesker oder gleichwertiger Art als Bewehrungselement zur Erhöhung der Tragfähigkeit mit zusätzlicher
Trenn- und Filterwirkung über nicht ausreichend
tragfähigem Untergrund gemäß TL GeoK E-StB05 liefern
und nach Angaben des Herstellers einbauen.
Produkteigenschaften des Geogitters gemäß M GeoE 2016:
Biaxiales, formstabiles, dehnsteifes und flexibles Geogitter aus Polypropylengarnen mit polymerer Schutzummantelung
- Zugfestigkeit (DIN EN ISO 10319): >/= 30/30 KN/m (MD/CMD)
- Dehnung bei Nennfestigkeit </= 8/8 %.
- Maschenweite: ca. 25 x 25 mm.
- Zugkraft b. 2% Dehnung (längs/quer): >/= 12/12 KN/m
- Zugkraft b. 3% Dehnung (längs/quer): >/= 18/18 KN/m.
- Zugkraft b. 5% Dehnung (längs/quer): >/= 24/24 KN/m.
- Konstruktionsdehnung (längs/quer): 0,0 %.
- Beständigkeit (DIN EN 13249ff) mind. 100 Jahre
- Witterungsbeständigkeit: Bedeckung innerhalb 2 Wochen.
Produkteigenschaften des Vliesstoffes
- Mechanisch verfestigt aus PP- Fasern, weiß
- Masse pro Flächeneinheit (DIN EN 9864) >= 150 g/m2
- Geotextilrobustheitsklasse (GRK): 3
- Wasserdurchlässigkeit: ca. 90 x 10-3 m/s
- Rollenabmessungen: 4,00 / 5,00 x 100 m.
Das Material ist mit einer Überlappung an den Stößen von mind. 50 cm einzubauen. Es darf nicht direkt befahren werden und ist in Vor-Kopf-Verfahren zu überschütten. Abgerechnet wird die abgedeckte Geogitterfläche. Zertifikate sind vor Einbau vorzulegen. Einbau nach Herstellervorgabe.
Im Radwegplanum im Bereich der Ackerfläche.
Abrechnung nach verlegter Fläche.
Menge: 7100,000 m2

**03.01.0030 Mulde herstellen gewachsener Boden Einschnitt Breite 1,50 m Tiefe ü. 0,2-0,3m Boden Verwert. AN**
StL-Nr. 2410651322110100
Mulde nach Unterlagen des AG herstellen.
In gewachsenem Boden. Homogenbereiche nach Unterlagen
des AG.
Mulde im Einschnitt.
Muldenbreite = 1,50 m.
Tiefe über 0,20 bis 0,30 m.
Boden bzw. Fels nach Wahl des AN verwerten.
Menge: 60,000 m

**03.01.0031 Mulde herstellen gewachsener Boden Breite 1,00 m, Tiefe 0,20.. Freitext ... Boden Verwert. AN BM-0**
StL-Nr. 2410651322990101
Mulde nach Unterlagen des AG herstellen.
In gewachsenem Boden. Homogenbereiche nach Unterlagen
des AG.
Mulde im Einschnitt.
Muldenbreite '1,00 m.'
Tiefe '0,20 m.'
Boden bzw. Fels nach Wahl des AN verwerten.
Materialwerte nach EBV = BM-0
Menge: 160,000 m

**03.01.0032 Muldenprofil wiederherstellen Aushub -0,10 m3/m Räumgut seitlich**
StL-Nr. 241065031100
Mulde ausräumen und profilgerecht wiederherstellen.
Mittlere Aushubmenge bis 0,10 m3/m.
Räumgut seitlich einebnen.
Menge: 430,000 m

**03.01.0033 Wurzelschutz liefern, maschinell einbauen**
Wurzelschutz liefern, zur Begrenzung des Wurzelwachstums neben dem Radweg an der Bankettaußenkante, vertikal mit einer Tiefe von mind. 65 cm einbauen.
Maschineller, grabenloser Einbau einer maschinenverlegbaren Wurzelschutzfolie mit einem Fräs-Verlege-System. Ausführung in Einzellängen.
Wurzelschutzfolie aus HDPE d 1 mm, UV-stabilisiert, flexibel, chemisch resistent, reißfest, unempfindlich gegen Wurzelwachstum, Fäule und Mikroorganismen, geeignet für Wiederverwendung, wurzelundurchlässig.
Mindestanforderungen:
- Folienbreite mind. 65 cm
- Foliendicke mind. 1 mm
Einbau in einem Arbeitsgang: Fräsen, Wurzeln trennen, faltenfreier Einbau der Folie, Verfüllen mit Aushubmaterial, verdichten. Einschl. Reinigung der Radwegfläche. Ausführung im Bereich der Waldfläche.
Fabrikat: RootBarrier 420 UV 1 mm o.glw.
Vom Bieter einzutragen:
Wurzelschutzfolie Hersteller: '....' :
Fabrikat: '........'
Menge: 1850,000 m

**03.01.0034 Rasenansaat mit RSM Regio herst. Bösch., Trennstr. Feinplanum herst. UG 03 Grundmischung**
StL-Nr. 2110720405290310
Rasenansaat mit RSM Regio herstellen. Saatgut ohne Entmischung ausbringen, einarbeiten und andrücken.
Fläche = Böschungen, Trennstreifen und Mulden.
Feinplanum herstellen.
Saatgutmenge '25 g/m2. Ausführung in Einzelflächen.'
Regiosaatgutmischung (RSM Regio), Ursprungsgebiet 3,
Nordostdeutsches Tiefland.
Standortvariante Grundmischung.
Menge: 7000,000 m2

**03.01.0035 Vegetationsfläche wässern**
Vegetationsfläche wässern. Wassermenge
je Wässerungsgang: 5 Wässerungsgänge zu je 15 l/m2. Wasser liefern. Abgerechnet wird die eingebrachte Wassermenge. Ausführung im Zuge der Fertigstellungspflege für vorbeschr. Rasenflächen.
Menge: 600,000 m3

**03.01.0036 Rasen mähen**
Rasen 2x mähen. Ausführung i.Z. der Fertigstellungspflege. Mähfläche in Böschungen, Trennstreifen
und Mulden. Unerwünschten Aufwuchs beseitigen.
Mähgut und Grünabfall der Verwertung nach Wahl des AN zuführen.
Menge: 7000,000 m2

#### Titel 03.02 Entwässerungskanalarbeiten

*Hinweis: Vorbemerkung*
Ersatzneubau des querenden Regenwasserkanals bei
km 2+910

**03.02.0001 Leitungsgr. m. Schachtbaugr. herst. Tiefe bis 1,25 m Rohr DN 400 lag. i./ver.o.Lz. BM-0 Aush.verdichten**
StL-Nr. 2410821591301110
Leitungsgraben einschließlich Schachtbaugruben herstellen. Straßenaufbruch wird gesondert vergütet. Schachtdurchmesser und -abstände nach Unterlagen des AG.
In gewachsenem Boden. Homogenbereiche 'A 2
Auffüllungen (grobkörnige bis gemischtkörnige
Lockergesteine).'
Grabentiefe bis 1,25 m.
Breite der Grabensohle für Rohr DN 400.
Aushub zur Wiederverwendung innerhalb der Baustelle
lagern, nach Verlegen der Leitung in Graben oberhalb
der Leitungszone und in Baugruben einbauen und verdichten einschl. ggf. erforderlicher Wasserzugabe.
Materialwerte nach EBV = BM-0
Zum Verfüllen nicht verwendeten Aushub in Auftragsbereichen profilgerecht einbauen und verdichten
einschl. ggf. erforderlicher Wasserzugabe.
Menge: 15,000 m3

**03.02.0002 Entwässerungsroh- rleitung abbrechen Beton-Rohr Tiefe bis 1,25 m Ausb. verwerten**
StL-Nr. 24110305910101
Entwässerungsrohrleitung abbrechen. Entwässerungsrohrleitung liegt bis Oberkante Rohr frei. Erdarbeiten in
der verbliebenen Leitungszone ausführen. Offene Wasserhaltung bis zu einer Pumpenleistung von 10 m3 Fördermenge und 5,00 m Förderhöhe je Stunde und Haltung ausführen. Das Ausbauen von Schächten wird gesondert vergütet.
Rohr DN/ID '400.'
Rohr aus Beton.
Fließsohlentiefe bis 1,25 m.
Ausbaustoffe nach Wahl des AN verwerten.
Menge: 10,000 m

**03.02.0003 Schacht ausbauen DU 1,00 - 1,50 m Fertigt./Mauerw. Tiefe 1,25-2,00 m Ausbau verwerten**
StL-Nr. 24110404222001
Freigelegten Schacht einschließlich Abdeckung vollständig ausbauen. Aufbruch von Straßenbefestigungen und das
Ausbauen von Rohrleitungen wird gesondert vergütet.
Runder Schacht, DN/ID über 1,00 bis 1,50 m.
Schacht aus Betonfertigteilen auf gemauertem Unterteil,
bis 30 cm dick.
Ausbautiefe ab OK Abdeckung über 1,25 bis 2,00 m.
Sämtliche Ausbaustoffe verwerten nach Wahl des AN.
Menge: 1,000 St

**03.02.0004 Kunststoffrohrleitung DN 400 Ringst. SN 16**
StL-Nr. 2411033499911130
Entwässerungsleitung aus Kunststoffrohren nach statischen und konstruktiven Erfordernissen herstellen. An-
schluss an Schacht sowie Formstücke werden gesondert
vergütet.
Rohr DN/ID 'DN/OD 400. Vollwand-Kunststoffrohr
HS-R, Wanddicke 14,5 mm, (RAL) blau,
Kriechfaktor 2, 100 % recycelbar.'
Rohr 'aus PVC-U (weichmacherfrei), .
E- Modul 3000 kurzzeit bzw. 1500 KN/m2 langzeit.'
Rohrverbindung 'eine angeformte Muffe, FE-Dichtung
(fest eingelegt) nach DIN EN 681-2.'
Bettung nach DIN EN 1610, Typ 1 herstellen. Boden für
Leitungszone liefern und einbauen.
Fließsohlentiefe bis 1,25 m.
Überdeckungshöhe 0,50 bis 1,00 m.
Ringsteifigkeit SN 16 nach DIN EN ISO 9969.
Menge: 10,000 m

**03.02.0005 Böschungsstück einbauen (Zul.) Rohr DN 400 Anlauf 1 zu 1**
StL-Nr. 241103740291
Böschungsstück einbauen. Vergütet wird der Mehraufwand
gegenüber der bis zur unteren Vorderkante des
Böschungsstückes durchgemessenen Rohrleitung.
Rohr DN/ID 400.
Rohr aus 'PVC-U (weichmacherfrei),
Vollwand-Kunststoffrohr HS-R wie zuvor beschrieben.'
Neigung des Anlaufs 1 zu 1.
Menge: 1,000 St

**03.02.0006 Fertigteil- Schacht Tiefe bis 1,25 m**
StL-Nr. 2411041599993299
Fertigteil-Schacht mit Schachthals einschließlich der
Öffnungen für die Rohranschlüsse herstellen. Erforderliche Auflageringe einbauen. Schachtabdeckung und An-
schluss der Rohrleitungen werden gesondert vergütet.
Schacht aus 'aus Betonfertigteilen, Betongüte wie DIN
4034 V Teil 1 / DIN EN 1917, Schacht Typ 2,
mit Schachtunterteil, nach DIN EN 476  SU-M kpl.'
Schacht DU '1000 Kontrollschacht, DWA-A 157,
DIN 1230 Teil 1, rund'
Steighilfe '= ohne Steigeisen.'
Lichte Schachttiefe 'bis 1,25 m.'
Auflager aus Beton C 8/10, 10 cm dick, herstellen.
Fugendichtung mit integriertem Dichtungssystem aus E-
lastomeren und Lastübertragungsring.
Schachtsohle 'Auskleidung Gerinne und Auftritt mit
Zementestrich.'
Menge: 1,000 St

**03.02.0007 Schachtabdeckung aufsetzen DIN 19584, D, Schmutzfänger**
StL-Nr. 24110454131201
Schachtabdeckung, mit lichter Weite mindestens 610 mm
und rundem Rahmen, aufsetzen.
Klasse D 400, Ausführung nach DIN 19584, mit Rahmen aus
Gusseisen mit Beton.
Ausführung = mit Schmutzfänger.
Deckel mit dämpfender Einlage.
Schachtabdeckung zunächst provisorisch auflegen und
entsprechend Bauablauf Zug um Zug bis auf planmäßige
Höhe setzen.
Fuge zwischen Fertigteilen mit Mörtel M20 vollflächig
unter Verwendung von mindestens drei Distanzstücken
entsprechender Festigkeit herstellen, Fugen glattstreichen.
Menge: 1,000 St

**03.02.0008 Schachtanschluss herstellen (Zul.) DN/OD 400**
StL-Nr. 24110362999103
Rohrleitung an Schacht anschließen, Anschluss abdichten. Vergütet wird der Mehraufwand für das Herstellen
des Anschlusses einschließlich Passstücke gegenüber der
bis zur Innenfläche des Schachtes durchgemessenen Rohrleitung.
Rohrleitung DN/ID 'DN/OD 400.'
Rohr aus 'PVC-U Vollwandrohr wie zuvor beschrieben.'
Schacht aus Betonfertigteilen.
Anschluss mit Schachtanschlussstück und Gelenkstück.
Menge: 2,000 St

**03.02.0009 Granit-GP aufnehmen, neu verlegen, im Auslaufbereich**
Vorhandeners Granit-Großfpaster aufnehmen, säubern, seitlich lagern und wieder einbauen.
Pflaster im Rohr-Auslaufbereich in Beton verlegt, Beton verwerten. Neuverlegen in 20 cm Beton C 20/25, Fuge mit Beton, Beton liefern.
Menge: 1,000 m2

#### Titel 03.03 Ungebundene Tragschichten

*Hinweis: Vorbemerkung*
In die nachfolgenden Positionen zur Herstellung der
Tragschichten sind sämtliche Aufwendungen für das
Vorbereiten der Unterlage, wie z.B. Nachverdichten,
Herstellen der planmäßigen Höhenlage, Beseitigen
schädlicher Verschmutzungen, profilgerechter Einbau
entsprechend dem erford. Längs- und Quergefälle,
einzurechnen.

**03.03.0001 Frostschutzschicht, Geh. Radwege, 0/45 Naturmaterial, D 20 cm**
StL-Nr. 2411221090999191
Frostschutzschicht herstellen.
In Verkehrsflächen 'für Geh- Radwege.'
Baustoffgemisch '0/45 gebrochenes Material
aus natürlichen Gesteinskörnungen.'
Umweltrelevante Anforderungen 'für Einbau in LSG.
Einbaudokumentation übergeben.'
Verdichtungsgrad DPr mindestens 100 v.H.
Einbaudicke '20 cm.'
Abrechnung nach Auftragsprofilen.
Menge: 2150,000 m3

**03.03.0002 Frostschutzschicht, Bk 0,3 Zu- u. Überfahrten, 0/45 Naturmaterial, D 40 cm**
StL-Nr. 2411221090999991
Frostschutzschicht herstellen.
In Verkehrsflächen 'der Belastungsklasse Bk 0,3,
in Zu- und Überfahrten, in Einzelflächen.'
Baustoffgemisch '0/45 gebrochenes Material
aus natürlichen Gesteinskörnungen.'
Umweltrelevante Anforderungen 'für Einbau in LSG.
Einbaudokumentation übergeben.'
Verdichtungsgrad/Verformungsmodul '100 Dpr / 100 MPa.'
Einbaudicke '40 cm.'
Abrechnung nach Auftragsprofilen.
Menge: 160,000 m3

**03.03.0003 Schottertragschicht, Geh. Radwege, 0/32 Naturmaterial, D 15 cm**
StL-Nr. 2411232099990100
Schottertragschicht herstellen.
In Verkehrsflächen 'für Geh- Radwege.'
Baustoffgemisch '0/32 Naturschotter'
Umweltrelevante Anforderungen 'für Einbau im LSG.'
Verdichtungsgrad/Verformungsmodul 'DPr 103 v.H. / EV2 100 MPa.
In Überfahrten 120 MPa.'
Einbaudicke = 15 cm.
Menge: 9510,000 m2

**03.03.0004 Schottertragschicht, Bk 0,3 Zufahrten, 0/45 Naturmaterial, D 15 cm**
StL-Nr. 2411232099990100
Schottertragschicht herstellen.
In Verkehrsflächen 'der Belastungsklasse Bk 0,3,
in Zufahrten ausserhalb Radweg,
in Einzelflächen.'
Baustoffgemisch '0/32 Naturschotter'
Umweltrelevante Anforderungen 'für Einbau im LSG.'
Verdichtungsgrad/Verformungsmodul 'DPr 103 v.H. / EV2 120 MPa.'
Einbaudicke = 15 cm.
Menge: 130,000 m2

**03.03.0005 Schottertragschicht, Angleichungen, 0/45 Naturmaterial, D 25 cm**
StL-Nr. 2411232099990300
Schottertragschicht herstellen.
In Verkehrsflächen 'in Angleichungen für
Zufahrten, in Einzelflächen.'
Baustoffgemisch '0/32 Naturschotter'
Umweltrelevante Anforderungen 'für Einbau im LSG.'
Verdichtungsgrad/Verformungsmodul 'DPr 103 v.H. / EV2 120 MPa.'
Einbaudicke = 25 cm.
Menge: 120,000 m2

**03.03.0006 Bankett Schotterrasen D 23 cm Naturschotter und Oberboden**
StL-Nr. 2411271219999111
Bankett gemäß ZTV E-StB profilgerecht herstellen.
Neben Verkehrsfläche Fahrbahn.
Baustoff 'aus Schotterrasen 11/45,
Kategorie C 90/3, aus Naturschotter
und Oberboden.
Mischungsverhältnis 85 : 15.'
Umweltrelevante Anforderungen 'für Einbau
im innerörtlichen Bereich.
Einbaudokumentation vorlegen.'
Breite '0,50 m, Oberfläche mit krümligen
Oberboden abstreuen und andrücken .'
Einbaudicke '23 cm.'
Querneigung 12 v.H. am tiefliegenden und 6 v.H. am
hochliegenden Fahrbahnrand.
Einbau 3 cm tiefer als Fahrbahnrand.
Verformungsmodul EV2 auf der Oberfläche mindestens
100 MPa.
Menge: 4000,000 m2

#### Titel 03.04 Pflaster, Borde, Rinnen

**03.04.0001 Beton-Tiefbord TB 8 x 25 cm**
StL-Nr. 2311531107009199
Bordstein aus Beton setzen. Breite der Rückenstütze
mind. 15 cm.
Bordstein = TB 8 x 25 cm.
Bordstein 'DIN EN 1340 D I T und DIN 483 .'
Gerader Stein.
Rückenstütze 'C20/25 bis 10 cm unter OF Bordstein, 15 cm breit.'
Fundamentbeton 'C20/25, 20 cm dick.'
Menge: 400,000 m

**03.04.0002 Zulage für Bordsteinbrücke in Wurzelbereichen**
Zulage für die Ausbildung von Borsteinbrücken im Bereich von vorhandenen Baumwurzeln.
Ausführung nach Abstimmung mit AG.
Menge: 10,000 St

**03.04.0003 Bordstein trennen TBSt. 10/30-8/20 BSt. trennen**
StL-Nr. 231153262001
Bordstein auf Passmaß trennen.
Bordstein aus Beton ca. 10/30 bis 8/20 cm.
Bordstein quer trennen.
Menge: 20,000 St

**03.04.0004 Bewegungsf. in Borden herstellen . Fugenlänge bis 30 Verf. elast. Fm.**
StL-Nr. 2311551619
Bewegungsfuge in einer Dicke von 8 mm bis 15mm in Borden herstellen.
Fugenlänge bis 30 cm.
Verfüllen mit 'Unterfüllung aus Kunststoffhartschaumplatte und elastischer Fugenmasse.'
Menge: 50,000 St

**03.04.0005 Betonpflaster Rechteck grau 100/200/80 mm Rad-/Gehwegflchn.Fischgrätverband**
StL-Nr. 2311510140991993
Pflasterdecke mit Pflastersteinen aus Beton mit Vorsatzbeton herstellen.
Oberfläche der Pflastersteine, Trassierung der Pflasterdecke und Verlegung der Pflastersteine in Kurvenbereichen nach Unterlagen des AG.
In Verkehrsflächen für Rad- und Gehwege. Rutschwiderstand SRT-Wert mind. 55.
Format für Rastermaß 'Rechteck 100/200/80 mm
Betonpflaster DIN EN 1338 D I K,
Farbe grau.'
Fase 'ohne Fase.'
Baustoffgemisch für Bettung und Fugen Kategorie
SZ18/LA20.
Bettung aus Baustoffgemisch 'Brechsand-Splitt-Gemisch
0/5.'
Fuge 'Splitt 1/3.'
Steine im Fischgrätverband verlegen
Menge: 430,000 m2

**03.04.0006 Betonpflaster Rechteck rot 100/200/80 mm Rad-/Gehwegflchn.Fischgrätverband**
StL-Nr. 2311510140991993
Pflasterdecke mit Pflastersteinen aus Beton mit Vorsatzbeton herstellen.
Oberfläche der Pflastersteine, Trassierung der Pflasterdecke und Verlegung der Pflastersteine in Kurvenbereichen nach Unterlagen des AG.
In Verkehrsflächen für Rad- und Gehwege. Rutschwiderstand SRT-Wert mind. 55.
Format für Rastermaß 'Rechteck 100/200/80 mm
Betonpflaster DIN EN 1338 D I K,
Farbe rot.'
Fase 'ohne Fase.'
Baustoffgemisch für Bettung und Fugen Kategorie
SZ18/LA20.
Bettung aus Baustoffgemisch 'Brechsand-Splitt-Gemisch
0/5.'
Fuge 'Splitt 1/3.'
Steine im Fischgrätverband verlegen
Menge: 75,000 m2

**03.04.0007 Pflastersteine zuarbeiten aus Beton Dicke ü. 8-10 cm**
StL-Nr. 231151950102
Pflastersteine auf Passmaß trennen und Pflastersteine
an Kanten und Einfassungen oder an Aussparungen und
Einbauten über 1,00 m2 Einzelgröße zuarbeiten, nassschneiden oder behauen.
Das Zuarbeiten, Nassschneiden oder Behauen der Pflastersteine an Aussparungen und Einbauten bis zu 1,00 m2
Einzelgröße wird gesondert vergütet.
Art = Pflastersteine aus Beton.
Dicke über 8 bis 10 cm.
Menge: 40,000 m

**03.04.0008 Betondecke aufnehmen Betondecke auf Unterl. ToB ohne Bewehrung Tiefe ü. 20-25 cm**
StL-Nr. 2311400291410309
Betondecke ausbauen und aufnehmen. Dicke der Betondecke und Betondruckfestigkeit nach Unterlagen des AG.
Fläche 'Zufahrt.'
Befestigung = Betondecke.
Auf Unterlage = Tragschicht ohne Bindemittel.
Decke ohne Bewehrung, Dübel und Anker.
Gesamtausbautiefe über 20 bis 25 cm.
Ausbaustoffe 'verwerten.'
Menge: 10,000 m2

**03.04.0009 Betondecke schneiden volle Tiefe Dicke ü. 20-25 cm**
StL-Nr. 231140101300
Betondecke schneiden.
In voller Tiefe senkrecht und geradlinig schneiden.
Dicke der Betondecke über 20 bis 25 cm.
Menge: 7,000 m

**03.04.0010 Raumfuge herstellen Deckendicke 25 cm 20/40, N2 verf.**
StL-Nr. 2311432795009100
Raumfuge in Betondecke mit einer Fugeneinlage herstellen.
Raumfuge 'Zwischen Tiefbord und vorh.Betondecke.'
Deckendicke = 25 cm.
Oberen Fugenspalt 'verfüllen.'
Fugenspaltbreite 20 mm, Fugenspalttiefe 40 mm, verfüllen mit heiß verarbeitbarer Fugenmasse Typ N2.
Menge: 7,000 m

#### Titel 03.05 Asphaltschichten

**03.05.0001 Asphalttragsch. aus AC 22 T L herst Geh- und Radwege Dicke 8 cm**
StL-Nr. 231131781390
Asphalttragschicht aus Asphalttragschichtmischgut
AC 22 T L herstellen. Anlieferung des Asphaltmischguts
in thermoisolierten Transportbehältern.
In Verkehrsflächen für Geh- und Radwege.
Einbaudicke = 8 cm.
Bindemittel '70/100,
Mischgut ohne Asphaltgranulat.'
Menge: 7120,000 m2

**03.05.0002 Asphalttragsch. aus AC 22 T L herst ... Zufahrten... Dicke 8 cm ... Handeinbau ...**
StL-Nr. 231131789390
Asphalttragschicht aus Asphalttragschichtmischgut
AC 22 T L herstellen. Anlieferung des Asphaltmischguts
in thermoisolierten Transportbehältern.
In Verkehrsflächen 'für Zufahrten ausserhalb Radweg,
in Einzelflächen. Handeinbau ist einzurechnen.'
Einbaudicke = 8 cm.
Bindemittel '70/100,
Mischgut ohne Asphaltgranulat.'
Menge: 120,000 m2

**03.05.0003 Asphaltdecksch. aus AC 5 D L herst. Geh- und Radwege Dicke 3 cm Böschung 2 zu 1**
StL-Nr. 2311336811900001
Asphaltdeckschicht aus Asphaltbeton für Asphaltdeckschichten AC 5 D L herstellen. Anlieferung des
Asphaltmischguts in thermoisolierten
Transportbehältern.
In Verkehrsflächen für Geh- und Radwege.
Einbaudicke = 3 cm.
Bindemittel '70/100,
Mischgut ohne Asphaltgranulat.'
Seitliche Abböschungen mit Neigung 2 zu 1 herstellen.
Menge: 7010,000 m2

**03.05.0004 Asphaltdecksch. aus AC 5 D L herst. ... Zufahrten ... Dicke 3 cm ... Handeinbau... Böschung 2 zu 1**
StL-Nr. 2311336891900001
Asphaltdeckschicht aus Asphaltbeton für Asphaltdeckschichten AC 5 D L herstellen. Anlieferung des
Asphaltmischguts in thermoisolierten
Transportbehältern.
In Verkehrsflächen 'für Zufahrten außerhalb Radweg,
in Einzelflächen. Handeinbau ist einzurechnen.'
Einbaudicke = 3 cm.
Bindemittel '70/100,
Mischgut ohne Asphaltgranulat.'
Seitliche Abböschungen mit Neigung 2 zu 1 herstellen.
Menge: 120,000 m2

**03.05.0005 Bitumenemulsion aufsprühen Geh- und Radwege Asphalt frisch C40B5-S Menge 300 g/m2 vor A.deckschicht**
StL-Nr. 23113063310233
Bitumenemulsion zur Herstellung des Schichtenverbundes
aufsprühen.
Auf Verkehrsflächen für Geh- und Radwege.
Unterlage = Asphaltbefestigung, frisch.
Bindemittel = C40B5-S.
Bindemittelmenge = 300 g/m2.
Vor Einbau Asphaltdeckschicht.
Menge: 7240,000 m2

**03.05.0006 Randabdichtung herstellen Abd. 70/100 ein Arbeitsgang über 10-12 cm**
StL-Nr. 231139220213
Flankenfläche des hochliegenden Randes der Asphaltschichten abdichten.
Abdichtung mit 70/100.
Herstellung für alle Schichten in einem Arbeitsgang.
Dicke der abzudichtenden Asphaltbefestigung über 10 bis
12 cm.
Menge: 2750,000 m

**03.05.0007 Asphaltbefestigu- ng trennen Einzelfl. schneiden Dicke ü. 6-12 cm**
StL-Nr. 231130383103
Asphaltbefestigung geradlinig trennen.
in Einzelflächen längs und quer zur Fahrbahnachse,
Trennen durch Schneiden.
Dicke der Asphaltbefestigung über 6 bis 12 cm.
Menge: 120,000 m

**03.05.0008 Anschluss a. Fuge m. Fugenm. herst quer Deckschicht Tiefe 30 mm Breite 12 mm Fugenmasse N2**
StL-Nr. 2311391291042001
Anschluss als Fuge mit Fugenmasse herstellen.
Fuge 'quer.Fuge nachschneiden u. vergießen.
In Einzelflächen, Zufahrten und Anschlüsse.'
In der Asphaltdeckschicht ausbilden.
Fugenspalttiefe = 30 mm.
Fugenspaltbreite = 12 mm.
Mit heiß verarbeitbarer Fugenmasse Typ N2, einschließlich zugehörigem und zuvor aufgetragenem Voranstrichmittel.
Menge: 120,000 m

#### Titel 03.06 Verkehrsschilder, Markierungen

**03.06.0001 Verkehrsschild anbringen Ronde Größe 2 einseitig 2 mm dick St.Rohrsch.PlanII UK Schild ab 2 m**
StL-Nr. 2113010101219122
Verkehrsschild nach Unterlagen des AG anbringen.
Schild = Ronde.
Größe 2.
Einseitig.
Mit 'Folie Typ 2 und  Anti-Stickerfolie.'
Schild = flach, 2 mm dick.
Befestigung mit Stahl-Rohrschelle, feuerverzinkt, nach
IVZ-Norm, Standardplan II. Verschraubung aus nicht rostendem Stahl mind. der Stahlsorte A 2.
Anbringung neben der Fahrbahn. Unterkante des Schildes
ab 2,00 m über der Verkehrsfläche.
Menge: 6,000 St

**03.06.0002 Verkehrsschild anbringen Zusatzz. Höhe 2 einseitig 2 mm dick St.Rohrsch.PlanII UK Schild ab 2 m**
StL-Nr. 2113010151019122
Verkehrsschild nach Unterlagen des AG anbringen.
Schild = Zusatzzeichen Höhe 2.
Einseitig.
Mit 'Folie Typ 2 und Anti-Stickerfolie.'
Schild = flach, 2 mm dick.
Befestigung mit Stahl-Rohrschelle, feuerverzinkt, nach
IVZ-Norm, Standardplan II. Verschraubung aus nicht rostendem Stahl mind. der Stahlsorte A 2.
Anbringung neben der Fahrbahn. Unterkante des Schildes
ab 2,00 m über der Verkehrsfläche.
Menge: 6,000 St

**03.06.0003 Rohrpfosten aufstellen Länge>4000-4500mm R.St. 60,3/2,0 mm mit Erdanker Boden Unterl. AG Aushub i.Bst.vert**
StL-Nr. 2113030271101010
Rohrpfosten mit Abdeckkappe für Verkehrsschild aufstellen einschl. anfallenden Aushubarbeiten. Stahlteile
feuerverzinkt. Umgebende Fläche entsprechend dem früheren Zustand herstellen.
Pfostenlänge = über 4000 mm bis 4500 mm.
Rohr = Stahl 60,3/2,0 mm.
Pfosten mit biegesteifem Erdanker aus Rundstahl, ca.
250 mm vom unteren Rohrende.
Aufstellung in Boden/Homogenbereich nach Unterlagen des
AG.
Überschüssigen Aushub innerhalb der Baustelle flächenhaft verteilen.
Menge: 6,000 St

**03.06.0004 Quermarkierung Typ II herstellen Radfahrerfurt mit Vormarkierung Kaltplastikmasse grobe Nachstreum. nicht grob.Decke**
StL-Nr. 21131510411102
Quermarkierung Typ II als endgültige Markierung herstellen. Verkehrsklasse P 7. Abgerechnet wird der markierte Strich.
Markierung = Radfahrerfurt.
Strich mit Vormarkierung.
Markierungssystem aus reaktivem Stoff, nicht spritzbar
(Kaltplastikmasse).
Als System mit groben Nachstreumitteln.
Markierung auf nicht grobstrukturierter Asphaltdeckschicht.
Menge: 65,000 m

**03.06.0005 Längsmarkierung Typ II herstellen Breite 0,12 m mit Vormarkierung einkomp. Farbe mind. P 6 nicht grob.Decke**
StL-Nr. 2113150591110012
Längsmarkierung Typ II einschl. evtl.
Sperrflächenumrandung als endgültige Markierung herstellen. Abgerechnet wird der markierte Strich, bei
Doppelstrichen zwei Striche.
Markierung 'Randmarkierung vom Radweg außerhalb
der Zufahrten..'
Strichbreite = 0,12 m.
Strich mit Vormarkierung.
Markierungssystem aus einkomponentiger lösemittelarmer
Farbe (High-Solid).
Verkehrsklasse mindestens P 6.
Markierung auf nicht grobstrukturierter Asphaltdeckschicht.
Menge: 5600,000 m

**03.06.0006 Absperrgeländer rot-weiss, in Bpfl.decke**
Abperrgeländer rot-weiss als flexibles Systemgeländer, gebogen, liefern und gemäß Einbauvorschrift des
Herstellers fachgerecht Aufstellen in Bankett aus Schotterrasen. Geländer mit Zulassung für öffentliche Verkehrsbereiche.
Standrohre: D 60 mm, Höhe über Flur: 1000 mm
Material: Stahl
Material Schellen, Kappen: Aluminium
Rohrdurchmesser / Profilmass: 60 mm
Oberfläche: feuerverzinkt und rot-weiss lackiert.
Befestigungsart: zum Einbetonieren.
Erforderliche Erd- und Betonierarbeiten (Fundamente
nach statischer Erfordernis) sind einzukalkulieren.
Menge: 4,000 m

### Gewerk 04 Haufwerksbeprobungen, Kontrollprüfungen

#### Titel 04.01 Haufwerksbeprobungen

*Hinweis: Vorbemerkung*
Sämtliche Nebenleistungen, Bereitstellen von Lagerflächen sowie Aufwendungen für die Durchführung der
Probenahme sind in die nachfolgenden Positionen
einzukalkulieren, ebenso An- und Abfahrten sowie
Transportleistungen und Kosten für die Vorhaltung der
Geräte. Die Prüfung erfolgt in herzustellenden Mischproben am Haufwerk des AN (Lage ggf. auch außerhalb
des Baubereiches).
Je Probenahme ist ein Probenahmeprotokoll anzufertigen
und zu übergeben. Ebenso ist eine Bewertung und
EInordnung der Ergebnisse zu übergeben.
Vorliegende Analysenergebnisse können dem beigefügten
Baugrundgutachten entnommen werden.
Erforderliche Lagerplätze sind zu beschaffen und einzurechnen. Ausführung von einem als NAN zu benennenden
Fachbetrieb.

**04.01.0001 Deklarationsanalyse Oberboden**
Durchführung und Auswertung der Deklarationsanalysen für Oberbodenaterial nach BBodSchV.
Bewertung der Ergebnisse (Verwertungsmöglichkeit).
Menge: 6,000 Stk

**04.01.0002 Deklarationsanalyse Boden**
Vollständige Deklarationsanalyse des Bodenaushubs durchführen, einschl. Probenahmeprotokoll
(Erstellung in Papierform und digital als PDF).
Probenahme und Probenaufbereitung gem. § 8 Ersatzbaustoffverordnung EBV.
Analyseumfang gem. EBV Anlage 1, Tab. 3
Menge: 6,000 Stk

#### Titel 04.02 Kontrollprüfungen

**04.02.0001 Kontrollprüfungen, Plattendruckversuch**
Durchführung und Auswertung der nach ZTVT-StB
und ZTVE erforderlichen Kontrollprüfungen zur Ermittlung der Verdichtungs- und Tragfähigkeitswerte
(Lastplattenversuche nach DIN 18 134) auf Planum
und ungebundenen Tragschichten durch eine dem
AG zu benennende anerkannte Prüfstelle.
Prüffläche nach Vorgabe des AG. Einschl. Stellung
eines für die Versuchsdurchführung erforderlichen
Gegengewichtes sowie Auswertung und Darstellung
der Messergebnisse und Übergabe an die Bauleitung des AG's.
Verformungsmodul EV2
45 MPa auf Planum.
100 MPa auf FSS Zu- Überfahrten
100 MPa auf STS Radweg
120 MPa auf STS Zu- Überfahrten
Bestimmung Ev2 und des Verhältnisses Ev2/Ev1.
Abrechnung nach Stück Kontrollprüfung.
Menge: 30,000 Stk

**04.02.0002 Probegefäß liefern 5-l-Blecheimer*Mithilfe Kprüf.**
Probegefäß zur Aufnahme von Baustoffproben, für
Kontrollprüfungen und für Rückstellproben des AG
liefern. Probegefäß = sauberer 5-l-Blecheimer mit dicht
schließendem Deckel. Mithilfe bei der Probennahme im
Baubereich nach Angaben des AG.
Sämtliche Nebenleistungen, sowie Aufwendungen für die
Durchführung der Schichtentrennung je Schicht, einschl.
Begradigung, sind einzukalkulieren. Die Ausführung hat
nach ZTV-Asphalt StB zu erfolgen, inkl. Anfertigung
Probenahmeprotokoll.
Menge: 6,000 Stk

**04.02.0003 Bohrkern entnehmen, verfüllen**
Bohrkern für Kontrollprüfungen nach Angabe des AG
entnehmen und für Kontrollprüfung an Labor übergeben.
Bohrloch fachgerecht verfüllen.
Bohrkerndurchmesser bis 15 cm, Bohrtiefe bis 16 cm.
Inkl. Probenvorbereitung, Säubern der Bohrkerne,
Kennzeichnen der Schichten je Bohrkern.
Material = Asphalttrag- und -deckschicht
Verfüllmaterial = Asphalt. Material verdichten.
Abrechnung nach Stück Bohrkern.
Menge: 6,000 Stk

**04.02.0004 Kontrollprüfungen Asphaltmischgut, AD**
Durchführung und Auswertung der Kontrollprüfungen
entsprechend ZTV-Asphalt Tab 26, auf besondere
Anordnung des AG, am Mischgut der Asphaltdeckschicht.
für - Korngrößenverteilung
     - Bindemittelgehalt
     - T (R+B) des rückgewonnenen Bindemittels
     - Raumdichte und Hohlraumgehalt am Probekörper
  elastische Rückstellung des rückgewonnenen
  Polymermodifizierten Bindemittels
Übergabe der Ergebnisse.
Menge: 3,000 Stk

**04.02.0005 Kontrollprüfungen Asphaltmischgut, ATS**
Durchführung und Auswertung der Kontrollprüfungen
entsprechend ZTV-Asphalt Tab 26, auf besondere
Anordnung des AG, am Mischgut der Asphalttragschicht.
für - Korngrößenverteilung
     - Bindemittelgehalt
     - T (R+B) des rückgewonnenen Bindemittels
     - Raumdichte und Hohlraumgehalt am Probekörper
Übergabe der Ergebnisse.
Menge: 3,000 Stk

**04.02.0006 Kontrollprüfungen an eingebauter AD**
Durchführung und Auswertung der Kontrollprüfung
entsprechend ZTV-Asphalt Tab.1.9, auf besondere
Anordnung des AG, an eingebauter Asphaltdeckschicht für
     - Korngrößenverteilung
     - Bindemittelgehalt
     - Verdichtungsgrad
     - Einbaugewicht / Einbaudicke
     - Hohlraumgehalt
  profilgerechte Lage (Querneigung)
  Griffigkeit
Übergabe der Ergebisse.
Menge: 3,000 Stk

**04.02.0007 Kontrollprüfungen an eingebauter ATS**
Durchführung und Auswertung der Kontrollprüfung
entsprechend ZTV-Asphalt Tab.1.9, auf besondere
Anordnung des AG, an eingebauter Asphalttragschicht für
  Korngrößenverteilung
     - Bindemittelgehalt
     - Verdichtungsgrad
     - Einbaugewicht / Einbaudicke
  profilgerechte Lage (Querneigung)
Übergabe der Ergebisse.
Menge: 3,000 Stk

**04.02.0008 Bestimmung des Schichtenverbundes**
Bestimmung des Schichtenverbundes zwischen Asphaltdeck-
und -tragschicht. Übergabe und Auswertung der Ergebnisse.
Menge: 3,000 Stk
